# Grundschulerweiterung Neuenhaus ( Neubau )
Angebotsaufforderung (GAEB DA XML 3.3, DA83)
Projekt: 2025-01
Währung: EUR
Auftraggeber: Samtgmeine Neuenhaus,, Hr. Michael Kramer, Veldhausener Strasse 26
Ausführungsort: Grundschulerweiterung Neuenhaus, Ersatzneubau eines Gebäudes mit Klassenr
Erstellt mit: BUILDUP, BUILDUP v30.2.0.0, 21.09.2026

## 009 Estricharbeiten

### 9 Estricharbeiten

*Hinweis: Allgemeine Regelungen jeder Art nach DIN 18299*
1. ANGEBOTSGRUNDLAGEN:
in der nachfolgend angegebenen Reihenfolge:
1.1  Angebotsvorseite
1.2  Allgemeine Regelungen für Bauarbeiten jeder Art gem. DIN 18299
1.3  Leistungsverzeichnis / Beschreibung der Leistungen
1.4  Die Vorbemerkungen
1.5  Die technischen Bestimmungen
1.6  Die Angebots- und Vertragsbedingungen
1.7  VOB Teil B und C sofern im Vorstehenden nichts anderes geregelt ist
1.8  BGB, insbesondere die Bestimmungen über Werkvertrag bzw. Kaufvertrag
2. AUSSCHREIBUNG: öffentliche Ausschreibung
3. ANGEBOTSABGABE:
lt. Formblatt
4. ZUSCHLAGSFRIST: kurzfristig
5. SICHERHEITSLEISTUNG:
nach VOB/B jedoch 5 Hundertstel der Abrechnungssumme
als Bankbürgschaft, 24 Monate unbefristet.
6. VERJÄHRUNGSFRIST: nach VOB, jedoch 5 Jahre.
7. BAUWESEN- BAULEISTUNGSVERSICHERUNG:
Umlage 4 Tausendstel der Brutto-Abrechnungssumme
8. KOSTENUMLAGEN:
0,3 % für allgemeine Umlagen der Nettoabrechnungssumme
9. FACHBAULEITUNG: Im Angebotspreis enthalten.
10. ABNAHME:  Die Abnahme erfolgt förmlich.
Beantragung durch den Auftragnehmer nach VOB/B § 12.4

Allgemeine Regelungen für Bauarbeiten jeder Art  DIN 18299

Angaben zur Baustelle

1  Grundstück

1.1  Das Baugrundstück befindet sich am Bosthorst 1-3 in  49828 Neuenhaus. Es wird im Norden von der Schulstrasse, im Westen vom Bosthorst begrenzt. In östlicher Richtung wird das Grundstück vom östlichen Stadtgraben und den Liegenschaften des ska Neuenhaus begrenzt. In südlicher Richtung befindet sich die Fürstenstrasse mit Bebauung.

1.2  Als Baustellenlagerfläche wird vom Auftraggeber (AG) ausschließlich eine begrenzte Fläche zur Verfügung gestellt. Diese ist ausschließlich mit der Bauleitung abzustimmen und durch diese freigeben zu lassen. Die Zuwegungen zum Baufeld können während der Bauphase verändert werden.

1.3  Die Zufahrt zum Baugrundstück erfolgt über die Schulstrasse. bei Arbeiten im/am Bestand kann nach Freigabe durch Samtgemeinde & Schulleitung eine Anfahrt über den Bosthorst erfolgen.

Eine Beeinträchtigung des laufenden Betriebes - besonders des Schulverkehrs zu den Stosszeiten vor und nach Unterricht - darf durch die Baufahrzeuge nicht entstehen. Somit ist von Anlieferverkehr in der Zeit von 7.30 - 8.15  und 12.15 - 13.30 Uhr grundsätzlich abzusehen.

  Grundsätzlich ist darauf zu achten, das um das komplette Baufeld herum zu den Anfangs- und Endzeiten des Unterrichts (Grundschul-)Kinder am umliegenden Strassenverkehr teilnehmen. Dass diese als unsicher und unvorsichtig im Strassenverkehr zu bewerten sind, ist UNBEDINGT zu beachten!  In Anspruch genommene Bereiche der öffentlichen Straße / Gehwege sind täglich zu reinigen. Eine separate Vergütung erfolgt hierfür nicht.

1.4  Dem Bieter wird dringend empfohlen, sich durch eine Ortsbesichtigung Kenntnis über die Beschaffenheit des Baugrundstücks, der Zufahrts- und Lagermöglichkeiten und der Baustelleneinrichtungs- Situation zu verschaffen. Aus Unkenntnis der örtl. Situation später geltend gemachte Nachforderungen von Mehrkosten müssen abgelehnt werden.

1.5  Siehe auch Lageplan, welcher als pdf-Datei beigefügt sind.

1.6.  Grundsätzlich ist darauf zu achten, das um das komplette Baufeld herum zu den Anfangs- und Endzeiten des Unterrichts (Grundschul-)Kinder am umliegenden Strassenverkehr teilnehmen. Dass diese als unsicher und unvorsichtig im Strassenverkehr zu bewerten sind, ist UNBEDINGT zu beachten!

2  Gelände / Gebäude

2.1  Sollten in der Leistungsbeschreibung keine besonderen Ansätze für nachfolgend aufgeführte Punkte enthalten sein, sind diese in die Einheitspreise einzukalkulieren.

2.2  Alle für die Durchführung der in nachstehendem Leistungsverzeichnis (LV) aufgeführten Arbeiten erforderlichen Gerüste jeglicher Art, Hubsteiger oder sonstiges, sind in die jeweiligen Einheitspreise einzukalkulieren. Eine besondere Vergütung hierfür erfolgt nicht!

2.3  Gemäß DIN 18299 Pkt 4.14 und VOB ist die Einhaltung aller Unfallverhütungsvorschriften Sache des AN. Die Kosten dafür sind in die Einheitspreise einzukalkulieren.

2.4  Bei dem Gebäude handelt es sich um die derzeit in Betrieb befindliche Grundschule Neuenhaus.  Die Bestandsgebäude wurden im Jahre 1968 erstellt und stetig gemäß Bedarf umgebaut und verändert.

2.5  Während der Maßnahmen im Bestand werden ca. 300 Schüler die Schule besuchen. Sämtliche Arbeiten sind entsprechend abzusichern und so zu legen, dass die Beeinträchtigung des laufenden Unterrichts möglichst wenig gestört wird. Ebenso sind Arbeitsbereiche entsprechend den besonderen Anforderungen weiträumig zu sichern.

3  Höhenangaben/ Abmessungen

OK Gelände:  -0,50 m u OKFF Bestand & Neubau
OK Gelände:  + 17,60  m ü NN
j.h. Grundwasser:  + 16,60 m ü NN
mittleres Grundwasser:  + 16,10 m ü NN

Abmessungen vebleibender Bestand:  13,80 x 42,57 m
OK Bestand:  + 11,10 m

Abmessungen Mensa zzgl. Flur:  15,26 x 21,9 m
OK Attika Mensa:  + 4,45 m
OK Lichtkuppeln Mensa:  + 5,76 m

Abmessungen Erschließungstrakt:  8,75 x 43,25 m
Abmessungen Cluster:  21,10 x 51,72 m
OK Attika Flachdach Neubau:  + 8,40 m
OK Neubau:  + 10,95 m

Bauform Neubau:  massive Konstruktion Fassade & Tragwerk, 2-schalig
Zwischendecken Neubau / Dachkonstruktionen:  Holzbau
Flachdachkonstruktion Mensa:  Holzbau / alternativ: Stb-Decke
Geschossigkeit Schulung und Büro =  2-geschossig

4  Planungsbeteiligte:

Bauherr:  Samtgemeinde Neuenhaus
Veldhausener Strasse 26, 49828 Neuenhaus

5  Bauablauf:

5.1  Auftragsabwicklung:
Grundsätzlich erbringt der AN die ausgeschriebene Leistung im eigenen Betrieb. Er verpflichtet sich, bei der Ausführung der Leistungen die für die Arbeitsverhältnisse der eingesetzten Arbeitnehmerinnen und Arbeitnehmer geltenden tarifvertraglichen Bestimmungen einzuhalten.

5.2  Dies gilt auch bei Einsatz von Nachunternehmern.

5.3  Alle Arbeiten sind unter ständiger Aufsicht eines erfahrenen, verantwortungsbewussten und umsichtigen Vorarbeiters auszuführen. Dieser muss auf der Baustelle telefonisch erreichbar sein. Der für die Baustelle vorgesehene Fachbauleiter und Vorarbeiter dürfen während der Bauzeit nicht ausgewechselt werden.

5.4  Alle Arbeiten müssen Hand in Hand mit allen am Bau beteiligten Gewerken abgestimmt und ausgeführt werden. Hierzu ist ein Höchstmaß an Koordination erforderlich.

5.5  Die Baustelle / der Arbeitsbereich ist ohne besondere Aufforderung täglich von allem selbst verursachten Schutt zu reinigen. Erfolgt dies nicht, kann die Bauleitung ohne Ankündigung das Reinigen auf Kosten des AN veranlassen.

5.6  Auf die Einhaltung der Unfallverhütungsvorschriften wird hiermit besonders hingewiesen. Hierbei ist besonders der § 5 der Baustellenverordnung zu beachten.

5.7  Dem AN werden alle Planunterlagen per mail zur Verfügung gestellt. Auf Anforderung werden weitere Ausfertigungen gegen Kostenübernahme ausgehändigt.

5.8  Bautagesberichte:
Der AN hat Bautagesberichte zu führen und dem AG wöchentlich zu übergeben. Sie müssen alle Angaben enthalten, die für die Ausführung und Abrechnung des Auftrages von Bedeutung sein können.

5.9  Der AN der Rohbauarbeiten hat das Gebäude von einem öffentlich bestellten Vermessungsbüro einmessen zu lassen. Die Kosten hierfür sind in die Einheitspreise einzukalkulieren. Die Einmessung ist eigenverantwortlich zu überprüfen.

5.10  Meterfestpunkte:
Das verantwortliche Einmessen der für alle Handwerker verbindlichen Meterpunkte in allen Bauteilen durch Setzen von Bolzen, die durch eine rote Farbmarkierung zusätzlich zu kennzeichnen sind, gehört zur Leistung des Rohbauunternehmers. Die Punkte sind insbesondere an gut sichtbaren und wichtigen Stellen nach Angabe der Bauleitung anzuordnen, während der ganzen Bauzeit zu sichern, bei Verlust zu erneuern und auf Anordnung der Bauleitung später wieder zu entfernen.

6  Baustelleneinrichtung:

6.1  Für die erforderlichen Baustelleneinrichtungen stehen auf dem Gelände Freiflächen nur sehr begrenzt zur Verfügung.

6.2  Für die Aufstellung von Mannschafts- und Materialcontainern ist die genaue Lage mit der Bauleitung bzw. Samtgemeinde / Schulleitung zu klären. Ein Miet-WC ist für die Nutzung durch den AN eigenständig zu beschaffen.

6.3  Bauschutt und Baustellenabfälle aus Arbeiten des AN sind sofort, nach verwertbaren Fraktionen getrennt, in bereitzustellende Container zu verladen und zu entsorgen.
Für die allgemeine Schuttbeseitigung und für die sonstigen Ausbaugewerke werden vom Rohbauunternehmer laufend Container bereitgestellt. Die Benutzung ist direkt mit dem Rohbauunternehmer zu verrechnen. Sollten hierbei Probleme auftauchen, ist die Bauleitung berechtigt, die Kosten ohne Ankündigung direkt bei der Schlussrechnung in Abzug zu bringen. Schadstoffhaltige Materialien muss jeder AN eigenverantwortlich entsprechend der Gefahrstoffverordnung entsorgen.

6.4  Transportverpackungen sind entsprechend Verpackungsverordnung dem Hersteller bzw. Vertreiber zur Wiederverwertung zurückzugeben und dürfen nicht über die Baustellenabfall- Container entsorgt werden. Für die strikte Einhaltung dieser Forderung und eine ggf. erforderliche ordnungsgemäße Zwischenlagerung ist jeder AN selbst verantwortlich.

6.5  Bis zur Schlussabnahme sind alle Schutzmaßnahmen an vorh. fertigen Gebäudeteilen oder Einrichtungen vom AN im erforderlichen und wirkungsvollen Umfang durchzuführen. Dies stellt eine Nebenleistung dar und wird nicht besonders vergütet, sofern nicht im LV-Text entsprechende Positionen enthalten sind.

6.6  Der AN haftet dem AG gegenüber für: Personen- und Sachschäden in zivilrechtlicher Hinsicht, Sturm- und Wasserschäden an und in Gebäuden, Schäden an Bau- und Nachbargrundstücken, Straßen und Wegen sowie an vorhandenem Baumbestand.

6.7  Alle Zu- und Abfahrtstraßen sind unverzüglich von Verschmutzungen durch Baufahrzeuge zu reinigen.

6.8  Versorgungsleitungen:

Die Anlage der erf. Bauanschlüsse für Strom (mind. mit 32A abgesichert), Wasser und Abwasser von den jeweiligen Übergabestellen der EVU bzw. auf dem Gelände, die Vorhaltung, Wartung und spätere Entfernung ist Angelegenheit des AN der Rohbauarbeiten. Dieser gestattet die Mitbenutzung anderer Handwerker. Die Kosten sind direkt mit dem Rohbauunternehmer abzurechnen. Sollten hierbei Probleme auftauchen, ist die Bauleitung berechtigt, die Kosten ohne Ankündigung bei der Schlussrechnung in Abzug zu bringen.

6.9  Für den Einsatz von lärmverursachenden Maschinen und Geräten wird auf das Maschinenschutzgesetz und die TA-Lärm verwiesen. Die eventuell erforderlichen schalldämmenden Maßnahmen sind Sache des AN. Grundsätzlich wären stark lärmende Arbeiten (z.B. Schneid- und Trennarbeiten) während der Unterrichtszeit zu vermeiden und - wenn möglich - in den Nachmittag zu legen.

6.10  Mit den im LV enthaltenen Angaben über Bauart, Bauteil, Baustoff und Abmessungen gelten auch der Herstellungsvorgang und ablauf bis zur fertigen Leistung unter Zugrundelegung der anerkannten Regeln der Technik und der Bestimmungen der DIN-Normen als beschrieben. Hierbei bedeutet Bauart: das Herstellen durch Zusammenfügen der Stoffe und Bauteile bis zur fertigen Leistung.

6.11  Sofern in der Leistungsbeschreibung die Ausführung "nach besonderer Anordnung des AG" vorgeschrieben ist, bedeutet dies, dass auch mit der Vorbereitung zur Ausführung erst nach besonderer Anordnung des AG zu beginnen ist.

6.12  Der AN hat dem AG den Nachweis über die Gütesicherung der zu liefernden Stoffe und Bauteile entsprechend den betreffenden DIN-Normen zu erbringen. Diese Forderung gilt als erfüllt, wenn die Stoffe oder Bauteile das Gütezeichen einer anerkannten Güteschutzgemeinschaft tragen.

6.13  Im LV festgelegte Fabrikate und Materialien sind grundsätzlich zu verwenden. In Ausnahmefällen kann mit schriftlicher Genehmigung des AG gleichwertiges Material verwendet werden.

6.14  Die Bauführung behält sich vor, einzelne Positionen bzw. Titel zu ändern oder völlig aus dem LV zu streichen. Eine Entschädigung wegen Minderung des Auftrages kann hieraus nicht abgeleitet werden.

6.15  Sämtliche in Ansatz gebrachten Massen sind zum Nachweis aufgestellt. Eine Verringerung bzw. Vergrößerung der Massen in den einzelnen Ansätzen berechtigen den Ausführenden nicht zu einer Änderung des Einheitspreises.

6.16  Der AG behält sich vor, die Arbeiten ganz, geteilt oder an keinen der Bieter zu vergeben.

6.17  Sollte sich der Baubeginn aus Gründen verschieben, die der AG nicht zu vertreten hat, können keine Ansprüche aus dieser Verschiebung gegen ihn hergeleitet werden.

6.18  Der AN hat die förmliche Abnahme gemäß VOB/B § 12.4 nach Fertigstellung seiner Leistungen beim AG zu beantragen. Dem AN obliegt die Unterhaltung seiner Leistungen bis zur förmlichen Abnahme, auch wenn die Bauanlage ganz oder teilweise vorher in Benutzung genommen worden ist.

7.  DGNB-Anforderungen an den Baustellenbetrieb:

Der AN wird verpflichtet, alle einschlägigen Umweltschutzgesetze zu beachten und ihre Einhaltung für den gesamten Bauprozess sicher zu stellen.
Einzuhalten und in Abstimmung mit der Bauleitung zu dokumentieren sind insbesondere folgende Kriterien:
2.1  Lärmvermeidung
- Es sind möglichst lärmarme Baumaschinen auf der Baustelle einzusetzen.
- Geräuschvolle Baumaschinen sind so weit wie möglich vom Immissionsort entfernt aufzustellen und zu betreiben.
- Soweit der Arbeitsablauf es zulässt, sind geräuschvolle Baumaschinen in vorhandenen oder dafür hergestellten geschlossenen Räumen zu betreiben.
- Säge- und Schneidarbeiten sind an den extra gekennzeichneten Stellen im Gebäude zu erledigen.
2.2  Staubvermeidung
- Staubentwicklung ist durch zusätzliche Maßnahmen zu vermeiden, wie z.B. Befeuchten von Fahrflächen, Baustraßen etc.
- Es sind nur Säge-, Schneid- und Schleifgeräte mit einer geeigneten Staubabsaugung auf der Baustelle zugelassen.
- Bei Säge- und Schleifarbeiten ist Staub an der Entstehungsstelle sofort abzusaugen.
- Säge-, Schleif- und Schneidarbeiten sind an den extra gekennzeichneten Stellen im Gebäude zu erledigen.
- Die Staubabsaugungen sind gem. Herstellervorgaben zu warten und zu reinigen.
- Das Ausschütteln von Staubfangvorrichtungen aus dem Fenster ist verboten.
- Nach Möglichkeit sind Staub entwickelnde Arbeiten räumlich durch Folientüren o.ä. zu begrenzen.
2.3  Bodenschutz
- Der Bodenschutz ist im Hinblick auf Verunreinigungen durch Öle, Kraftstoffe, Chemikalien, Farben und weitere Belastungen einzuhalten.
- Es ist durch geeignete Maßnahmen sicherzustellen, dass der Boden nicht durch chemische Verunreinigungen kontaminiert wird.
- Behälter, die umweltgefährdende Stoffe enthalten, sind mit entsprechenden Auffangwannen zu versehen.
- Es ist zu verhindern, dass wassergefährdende Stoffe in den Untergrund gelangen.
- Das Betanken, Reparieren, Abschmieren und längere Parken von Baumaschinen und Fahrzeugen auf dem unbefestigten Grundstück ist ohne zusätzliche Sicherungs- und Auffangmaßnahmen ist untersagt.
- Baumaschinen sind vor ihrem erstmaligen Gebrauch und während des Betriebes täglich durch eine Verantwortliche oder einen Verantwortlichen auf Dichtigkeit hinsichtlich Schmier- und Treibstoffverlusten zu prüfen. Erforderlichenfalls sind zusätzliche Maßnahmen zum Auffangen von Schmier- und Treibstoffen zu treffen.
- Es dürfen nur Geräte und Werkzeuge zum Einsatz kommen, die zuvor nicht im Bereich kontaminierter Standorte verwendet wurden. Ausnahmen sind nur dann zulässig, wenn ein Nachweis vorliegt, dass die zum Einsatz vorgesehenen Geräte und Werkzeuge einer Grundreinigung unterzogen wurden und frei von jeglichen Schadstoffen (z. B. Schwermetalle, Kohlenwasserstoffe) sind.
- Die Bodenflächen von während der Bauphase eingerichteten Werkstätten und Anlagen zum Umgang mit wassergefährdenden Stoffen müssen wasserundurchlässig befestigt werden.
- Das Fahren und Abstellen von Kraftfahrzeugen mit Verbrennungsmotoren ist auf das zur Baudurchführung notwendige Maß zu beschränken. Fahrzeuge sind auf wasserundurchlässiger und - wenn möglich - an das Kanalnetz angeschlossener Fläche abzustellen. Eine Fahrzeugwäsche ist nur auf dazu ausdrücklich zugelassenen Flächen oder in zugelassenen Anlagen erlaubt.
- Toilettenanlagen dürfen nur außerhalb der Baugruben aufgestellt werden. Mit der Entsorgung der dichten Sammelbehälter ist ein zugelassenes Unternehmen zu beauftragen. Der Standort der Toilettenanlage ist in größtmöglicher Entfernung zur Baumaßnahme/Baugrube und zu vorhandenen Gewässern zu wählen.
- Unter stationären Verbrennungsmotoren und Aggregaten sind Ölwannen aufzustellen. Öl oder Abfallauffangvorrichtungen sind zu überdachen.
- Geräte zur Aufnahme und zum Auffangen von ausgelaufenem Öl oder Treibstoff, sowie ölaufsaugende Stoffe (Ölbindemittel) sind auf der Baustelle ständig in ausreichender Menge bereit zu halten.
- Sollte trotz aller Vorsorge eine Verunreinigung des Untergrundes oder eines Gewässers eintreten, so muss unverzüglich eine Meldung an die Bauleitung erfolgen.

8.  Vorgaben der DGNB an den Auftragnehmer
  zur Erlagung eines Gütesiegels nach dem DGNB System NBI18
  ( Neubau Bildungsbauten )

Der Bauherr engagiert sich für die aktive Umsetzung von Umwelt-, Sozial- und Gesundheitsstandards in Unternehmensalltag und - projekten. Für das BV  Grundschulerweiterung Neuenhausist eine DGNB-Zertifizierung vorgesehen.
Ein zentraler Aspekt für die Auswahl der Baustoffe bei Neubauten ist folglich ihre Eignung für die Zertifizierung des Gebäudes nach den entsprechenden Kriterien des deutschen Gütesiegels für nachhaltiges Bauen (DGNB-Zertifikat) in der Version NBV23, welche die höchste DGNB-Qualitätsstufe 4 einhalten müssen. Sicherzustellen ist mithin ihre Unbedenklichkeit für Gesundheit und Umwelt sowie eine hohe Transparenz der Bestandteile aller eingesetzten Baustoffe und Materialien. Seitens des DGNB-Systems wird eine detaillierte Dokumentation der Bestandteile und Inhaltstoffe der angebotenen Produkte gefordert. Berücksichtigt werden derzeit unter anderem folgende Stoffgruppen (als Produkte oder als Bestandteil von Rezepturen):
- Halogenierte und teilhalogenierte Treibmittel
1. Schwermetalle
2. Stoffe, die unter die Biozid-Richtlinie fallen
3. Gefahrstoffe gemäß CLP-Verordnung (1272/2008/EG)
4. Organische Lösungsmittel und Weichmacher
Besonders besorgniserregende Stoffe (SVHC nach REACH (1907/2006/EG)):
- krebserregend, erbgutverändernd und fortpflanzungsgefährdend (CMR),
1. persistent, bioakkumulierend und toxisch (PBT),
2. sehr persistent und sehr bioakkumulierend (vPvB) sowie ähnlich besorgniserregend (z. B. endokrine Disruptoren).
Grundsätzlich dürfen nur Materialien, Baustoffe und Bauteile Verwendung finden, deren Einbau, Verwendung und Nutzung nach dem neuesten Stand der Technik nicht als gesundheits- und / oder umweltgefährdend einzustufen sind. Das heißt es dürfen ebenso keine Baustoffe verwendet werden, bei denen eine unzulässige chemische oder biologische Beeinträchtigung des Grundwassers erfolgen könnte.
Darüber hinaus sind die im Folgenden beschriebenen Anforderungen zu erfüllen.
DGNB-Nachweisunterlagen/Dokumente zu Baumaterialien und Bauteilen
Alle Bieter / Auftragnehmer müssen bei ihrer Angebotsabgabe eine Produktauswahl mit möglichst geringen Risiken für die lokale Umwelt berücksichtigen.
Ziel ist die Vermeidung von Umweltgefährdungen durch Inhaltsstoffe, welche bei Einbau, Nutzung, Reparatur und Entsorgung der Produkte entstehen. Insbesondere sind Risiken für das Grundwasser, Oberflächenwasser, Boden und Luft zu minimieren durch die DGNB-konforme
- Verwendung lösemittelfreier Farben, Beschichtungen, Kleber, Primer bei den Gewerken des Innenausbaus
1. Ggf. Verwendung lösemittelarmer Beschichtungssysteme auf PU-, Epoxidharz und Bitumenbasis
2. Verwendung schwermetallfreier Lacke
3. Verwendung von Kunstschaumdämm- und -dichtstoffen, die nur mit HFCKW-/FCKW-freien Treibmitteln geschäumt sind und die HCBD-frei sind.
In den Anlagen der Vertragsunterlagen sind alle einzuhaltenden DGNB-Anforderungen für die Qualitätsstufe 4 beschrieben. Die für die hier anzubietenden Leistungen erfahrungsgemäß insbesondere zutreffenden DGNB-Anforderungen sind darüber hinaus in den nachfolgenden „Bauökologischen. Materialanforderungen“ aufgeführt.
Falls der Bieter für einzelne Spezialprodukte die Einhaltung der Anforderungen nicht eindeutig erkennen kann, empfehlen wir für diese Produkte bereits mit dem Angebot technische Merkblätter und Sicherheitsdatenblätter als prüffähige Nachweise vorzulegen und sich vom Hersteller die Erfüllung der vorgeschriebenen bauökologischen Standards per rechtsgültig unterschriebener Herstellererklärung bestätigen zu lassen beziehungsweise sich vom Hersteller geeignete Ersatzprodukte (= besonders schadstoff-, emissions- und geruchsarm + niedrige/ste GISCODE-Klasse) empfehlen zu lassen.
Nach Auftragserteilung muss eine Dokumentation der Produktbestandteile (Inhalts- und Hilfsstoffe, Ausrüstungsstoffe etc.) vorgelegt werden, welche die im Folgenden beschriebenen Nachweisdokumente enthalten muss. Diese müssen auch die im angebotenen Produkt eingesetzten Vorprodukte (Substanzen und Zubereitungen gem. Gefahrstoffrichtlinie, beispielsweise Lacke, Dichtungsmaterialien u.ä.) umfassen - diese sind rechtzeitig von den Herstellern einzuholen.
Die Dokumente (Produktdatenblätter, technische Merkblätter, Sicherheitsdatenblätter, EPD, Zulassungen und sonstige Nachweise) für alle eingesetzten Baustoffe sind elektronisch im pdf-Format zuzusenden und auf Datenträgern mit der Übergaben der Werkstatt-/ Montageplanung, spätestens 15 Arbeitstage vor Aufnahme der Bautätigkeit vorzulegen, um eine Produktfreigabe für den Einbau zu erreichen. Auf Anforderung muss eine Nachlieferung spätestens innerhalb von 3 Kalendertagen erfolgen. Eine Zusammenstellung typischer Dokumente zu diesen Anforderungen findet sich in den folgenden Abschnitten.
Es wird für die Erstellung der Ökobilanz nach DGNB ein Massengerüst der eingesetzten Elemente notwendig. Konstruktionszeichnungen und Massenangaben zu den Bauteilen sind den oben angeforderten Datenträgern hinzuzufügen.

Art der Dokumentation der eingesetzten Bauprodukte
Aus der Produktinformation müssen alle verfügbaren gesundheits- und umweltrelevanten Daten und Informationen zum Produkt (seinen Bestandteilen) und allen seinen Inhaltsstoffen ersichtlich sein. Inhaltsstoffe, die nicht recherchierbar sind, müssen entsprechend kenntlich gemacht werden.
Neben den gesetzlich vorgeschriebenen Zulassungsbescheinigungen, Prüfnachweisen (CE-Zertifikate, Bauprodukten-RL) sind, falls zutreffend, als aktuelle Versionen zwingend vorzulegen:
- Umwelt-Produkterklärungen (EPD)
1. Sicherheitsdatenblätter
2. technische und/oder Produkt-Merkblätter
3. ggf. rechtsgültig unterschriebene Herstellererklärungen zur Gleichwertigkeit mit nach den DGNB-Kriterien geforderten Normen
4. Wartungs-, Instandhaltungs- und Pflegehinweise zu den Produkten
5. Verarbeitungshinweise und informationen
6. Daten und Informationen gemäß REACH- Verfahren (Registration, Evaluation, Administration of Chemicals),
7. SVHC-Informationen
8. Allergenitäts-Informationen,
9. Zulassungs- und Prüfzertifikate,
10. CMR-Stoff-Informationen (CMR = Cancerogen, Mutagen, Reproduktionstoxisch)
Die Dokumente sind ggf. bei den Vorproduzenten anzufordern. Wurden einige der aufgezählten Dokumente von den Herstellern nicht erstellt, ist im Angebot darauf hinzuweisen. Typ III Umweltproduktdeklarationen (EPD), die entsprechenden Nachweise enthalten, gelten als Erfüllungsnachweis.
Darüber hinaus sind in allen Fällen vorzulegen:
- Beschreibung des Aufbaus der Bauteile
1. Schichtenaufbau und Materialzusammensetzung der Bauteile
2. Mengen, Massen und Stückzahlen der eingesetzten Baumaterialien und teile
Die Eingabe dieser Daten muss in der Eingabetabelle (Positivliste, Muster in der Anlage A.15.1) nach Beauftragung der NU und vor Einbau der Materialien erfolgen.
Dazu sind im Anhang dieses Leistungsverzeichnisses:
- A15.1  Formular Positivliste
- A15.2  Anleitung zur Nutzung des Formulars "Positivliste"
Prüfung und Freigabe der einzusetzenden Bauprodukte vor Einbau / Infotelefon
Nach Auftragserteilung und vor dem Einbau müssen die Dokumente zu den Produktbestandteilen und der Nachweis der Einhaltung der DGNB-Anforderungen gemäß Qualitätsstufe 4 als pdf-Dokumente per E-Mail zur Produktprüfung und -freigabe gesandt werden an:
Büro für Bauberatung GmbH,
z.H. Frau Nina Peters
E-Mail : n.peters@bfb-bürofürbauberatung.de
Eine Kopie der mail geht zeitgleich an den Auftraggeber und die Bauleitung.
( Ansprechpartner werden bei Auftragsvergabe benannt ).
Der AN erhält daraufhin per E-Mail ein Produktprüfungsblatt zur weiteren Bearbeitung, Dokumentation und Freigabe.
Bei dem beauftragten Büro für Bauberatung GmbH kann sich der AN bei Rückfragen zu einzelnen Anforderungen über das Infotelefon 0049-2151 1539733 zudem beraten lassen.

Überblick: DGNB-Anforderungen für die Bauelemente im Projekt
Alle angebotenen Produkte (gemäß ihrer Zusammensetzung) müssen die in der Kriterienmatrix der DGNB (Anlage A.15.4 zu diesem LV ) beschriebenen Anforderungen einhalten.
Unabhängig davon sind darüber hinaus die für Ihr LV erfahrungsgemäß insbesondere zutreffenden DGNB-Anforderungen, am Ende dieses Textes zusammengestellt.
Falls der AN für einzelne Produkte die Einhaltung der Anforderungen nicht nachweisen kann, muss er sich als prüffähige Nachweise vom Hersteller die Erfüllung der vorgeschriebenen DGNB-Standards per rechtsgültiger Herstellererklärung (nur gültig als PDF mit Unterschrift und Briefkopf) bestätigen lassen beziehungsweise sich vom Hersteller geeignete Ersatzprodukte empfehlen lassen.
Emissionsverhalten:
Die angebotenen Produkte müssen anwendungs- und produktbezogen unterschiedliche Normen und Grenzwerte für das Emissionsverhalten von VOC und SVOC aus Baumaterialien einhalten (bspw. GIS-Codes, Emicode ECplus/EC1 usw.). Diese Normeinhaltungen können auch durch gleichwertige Herstellererklärungen ersetzt werden.
Für einzelne Produkte werden die gewerkespezifischen Anforderungen in den Anlagen beschrieben. Die Nachweise sind in jedem Fall vorzulegen.
Im Auswahl-, Bemusterungs- und Bauverfahren sind stichprobenartige Untersuchungen zum Emissionsverhalten der angebotenen Produkte möglich. Der Bieter muss sich einverstanden erklären, auf Anforderung Probenmaterialien zur Verfügung zu stellen.
Technisch-funktionale Alternativen
Ist aus technischen oder funktionalen Gründen (d.h. in Ermangelung eines funktional gleichwertigen Produktes oder einer Konstruktionsalternative welche die Anforderungen erfüllen) oder weil die Datengrundlagen nicht mit vertretbarem Aufwand zu erstellen sind, eine der genannten Produktanforderungen nicht umsetzbar, werden Ausnahmen von den Anforderungen zugelassen. Die Abweichung von den Anforderungen muss unter Angabe des Produktes, der technischen Anwendung und der eingesetzten Menge dokumentiert und anhand von schriftlichen Stellungnahmen von mindestens drei Herstellern/Produktanbietern begründet werden. Produktausnahmen aus rein ästhetischen Gründen fallen nicht unter die Ausnahmeregelung.
Der Bieter hat über alle verlangten Funktionen und Anforderungen entsprechende Prüfzeugnisse, Zulassungen und Nachweise nach Auftragserteilung vorzulegen. Diese sind in Schriftform und elektronisch im pdf-Format auf Datenträgern - spätestens 5 Arbeitstage vor Aufnahme der Bautätigkeit - vorzulegen - auf Anforderung spätestens innerhalb von 3 Kalendertagen."

9.  Termine:

Alle Arbeiten werden terminlich gemeinsam mit den jeweiligen, behördlichen Ansprechpartnern der Samtgemeinde & örtlicher Bauleitung abgestimmt.

Termin: Dezember 2026 - Februar 2027

*Hinweis: Bauökologische Materialanforderungen*
Bauökologische Materialanforderungen
Ergänzungen in den Ausschreibungstexten und in den einzelnen Leistungspositionen:
Das Bauvorhaben wird nach DGNB Neubau Bildungsbauten Version 2018, bewertet.
Um im Bedarfsfall ein Gütesiegel zu erreichen, werden neben anderen die nachstehenden Anforderungen an die eingesetzten Baustoffe gestellt. Unten genannte Produkte stellt zur Vereinfachung eine grobe Übersicht da. Die beigefügte Kriterienmatrix der DGNB muss beachtet werden. Hier müssen alle Bauprodukte die Qualitätsstufe 4 erfüllen (siehe zusätzliche Leseanleitung zur Kriterienmatrix).
Der Anbieter muss bei seiner Angebotsabgabe eine Produktauswahl mit möglichst geringen Risiken für die lokale Umwelt berücksichtigen. Ziel ist die Vermeidung von Umweltgefährdungen durch Inhaltsstoffe, welche bei Einbau, Nutzung, Reparatur und Entsorgung der Produkte entstehen. Insbesondere sind Risiken für die späteren Nutzer sowie Grundwasser, Oberflächenwasser, Boden und Luft zu minimieren. Falls der Bieter für einzelne Spezialprodukte die Einhaltung der Anforderungen nicht eindeutig erkennen kann, so hat er gemäß seiner Hinweispflicht darauf aufmerksam zu machen.
Alle vom Auftragnehmer geplanten Produkte und Baustoffe sind vor der Verwendung in vorgefertigte Positivlisten des DGNB Auditors einzutragen und von diesem vor der Verwendung freizugeben. Hierzu werden auch die Produktdatenblätter, Sicherheitsdatenblätter und eventuelle Zertifikate eingereicht.
Als Nachweis sind nach Beauftragung technische Merkblätter, Sicherheitsdatenblätter (verfügbar für Zubereitung wie Lacke, Kleber, Dichtstoffe, etc.) und/oder rechtsgültige Herstellererklärungen zu Inhaltsstoffen, Werkstoffen und Flammschutzmitteln sowie ggf. Konformitätsbescheinigungen vorzulegen.
Sofern die Verwendung der unten aufgeführten Materialien durch das jeweilige Leistungsverzeichnis gefordert wird, sind folgende zusätzliche Anforderungen verpflichtend zu erfüllen.
1.  Gründung / Rohbau / Betonbau
(Nr.14 / Nr.25 / Nr. 36 / Nr.40-41 / Nr.44 Kriterienmatrix)
Sofern durch das Leistungsverzeichnis gefordert, sind als Betontrennmittel und Schalöle ausschließlich Produkte mit GISCODE BTM05 oder RAL-UZ178 zu verwenden.
Bei Bauwerksabdichtungen gegen Erdreich/Wasser/Feuchte mit Bitumen sind Produkte mit GISCODE BBP 10 (lösemittelfrei) zu verwenden.
Kunststofffolien zur Abdichtung der Gründung müssen einen Gehalt an Blei und Zinn < 0,1% aufweisen.
Alle Kunstschaum-Dämmstoffe zur Dämmung des Gebäudes / Perimeterdämmung wie PS / XPS/ PUR / PIR / Resol müssen frei von halogenierten Treibmitteln sein.
2.  Dachdecker / Abdichtung
Bituminöse Abdichtung (Nr.25/ Nr.26 Kriterienmatrix)
Sofern durch das Leistungsverzeichnis gefordert, sind bei ausreichender Außentemperatur (nach Vorschrift des Herstellers) Voranstriche auf Basis von Bitumenemulsionen einzusetzen. Lösemittelhaltige Voranstriche sind nur im Winterbau in den Monaten Oktober bis einschließlich März zulässig (nur bei Temperaturen unter +5 Grad).
Ausschließliche Verwendung von Produkten mit GISCODE BBP10, bei bituminöser Verbundabdichtung beim Umkehrdach BBP10, 20 oder 30.
Dämmplatten (Nr.40 / Nr.41 Kriterienmatrix)
Alle Kunstschaum-Dämmstoffe zur Dämmung des Gebäudes wie PS / XPS/ PUR / PIR / Resol müssen frei von halogenierten Treibmitteln sein.
Montageschäume (Nr.39 Kriterienmatrix)
Der Einsatz von Montageschäumen ist grundsätzlich zu vermeiden.
Abdichtungen aus Kunststoff (Nr.44 Kriterienmatrix)
Sofern durch das Leistungsverzeichnis gefordert, sind Erzeugnisse aus Kunststoff mit einem SVHC- Gehalt < 01 % zu verwenden.
Holzbauteile (Nr.28 / Nr.29 Kriterienmatrix)
Die angebotenen Holzarten, Holzprodukte und Holzwerkstoffe müssen aus nachweislich legaler und nachhaltiger Waldbewirtschaftung stammen. Ein entsprechender Nachweis (vollständige aktuelle FSC- und PEFC-Zertifikate und Dokumente sowie Lieferscheine mit Kommission und Zertifikatsnummern) ist vorzulegen.
Sofern für Holz entsprechender Schutz gefordert ist, sind keine chemischen Holzschutzmittel zu verwenden. Der Holzschutz ist konstruktiv nach DIN 68800-2 oder durch natürliche Dauerhaftigkeit nach DIN EN 350-2 auszuführen.
Biozid und flammhemmend ausgerüstete Produkte sind nach SVHC der REACH-Kandidatenliste zu betrachten und müssen Bor < 0,1% enthalten.
Mineralfaserdämmstoffe
Zu verwenden sind Mineralfaserdämmstoffe mit RAL- Gütezeichen oder gleichwertig.
Aluminium (Nr.32 Kriterienmatrix)
Verkleidungen aus Aluminium am Dach sind mit Produkten ohne Chrom-VI-Passivierungmittel auszuführen.
Sonstige Metalle (Nr.34 Kriterienmatrix)
Wenn wasserführende Bauteile am Dach und der Regenwasserabführung > 10% der Fläche der projizierten Dachaufsicht ausmachen, müssen bei Dachrinnen und Fallrohren, die Blei, Zink oder Kupfer enthalten, Schwermetallfilter installiert werden.
3.  Fassade / Fenster
Montagekleber / Dichtstoffe (Nr.13 Kriterienmatrix)
Kleb- und Dichtstoffe zur Herstellung Luftdichtheit Chloroparaffine und VOC-Gehalt < 1% oder EMICODE EC1 / EC1Plus, EC1Plus-R.
Fassadenelemente / Pfosten-Riegel Fassade (Nr.19 / Nr.32 / Nr. 33 Kriterienmatrix)
Korrosionsschutzbeschichtungen sind mit einem wasserverdünnbaren Produkten mit einem VOC-Gehalt < 140g/l zu verwenden.
Passivierungsmittel müssen Chrom-VI-frei sein, Grundierungen und Endbeschichtungen wie Lacke, Pulverlacke ohne Einsatz von Blei-, Cadmium- und Chrom-VI-Verbindungen.
Naturstein
Alle eingesetzten Natursteine für die Fassaden- oder Dachgestaltung benötigen eine CE-Kennzeichnung (Materialien aus EU-Ländern) und/oder einen Nachweis der Einhaltung der ILO-Konvention 182 durch entsprechende Zertifikate (beispielsweise XertifiX oder Fair Stone).
Holzfenster
Soweit das Leistungsverzeichnis Holzfenster vorsieht, sind diese nur mit verkehrsfähigen Biozidprodukten nach 528/2012/EG als chemische Imprägnierung zu versehen.
Kunststofffenster (Nr. 44 Kriterienmatrix)
Soweit das Leistungsverzeichnis Kunststofffenster vorsieht, sind diese nur mit Kunststoffprofilen mit einem SVHC-Gehalt < 0,1% auszuführen.
Mineralfaserdämmstoffe
Zu verwenden sind Mineralfaserdämmstoffe mit RAL- Gütezeichen oder gleichwertig.
Fensterfolien /-bänder zur Abdichtung und Systemkleber
Zu verwenden sind lösemittelfreie und nicht mit HFCKW/CKW hergestellte Fensterfolien und Kompribänder, ohne halogenhaltige Flammschutzmittel und mit EMICODE.
Fensterfolien zur Abdichtung sollten auf Vlies-Basis sein und mit EMICODE versehen sein.
Systemkleber müssen einen Chlorparaffin- und Weichmachergehalt < 0,1% enthalten und lösemittelfrei sein.
Montageschäume
Die Verwendung von Montageschaum ist grundsätzlich nicht erlaubt.
Diese Variante soll nur dann ausgeführt werden, wenn die Fuge zwischen Fensterprofil und Baukörper nachweislich nicht fachgerecht mit Mineralwollstreifen oder Kompriband geschlossen werden kann. Dann muss allerdings ausschließlich Montageschaum mit FCKW- und FKW- freien Treibmitteln verwendet werden.
Dichtstoffe für Anschluss- und Fensterfugen
Zu verwenden sind folgende Produktqualitäten:
- neutralvernetzende Dichtstoffe Chlorparaffine, KWS-Weichmache < 0,1%, Lösemittel < 1%
4.  TGA  Technische Gebäudeausrüstung
Dämmstoffe / Rohrisolationen (Nr.40 / Nr.41 / Nr. 42 / Nr.43 Kriterienmatrix)
Kunstschaumdämmstoffe Haustechnik (PS, XPS, PUR, PIR, Resol) frei von halogenierten Treibmittel.n
Im Bereich ohne Brandschutzanforderungen sind FCKW-frei geschäumte und halogenfreie (gilt für Werkstoff und Flammschutz) Dämmstoffe (z.B. NH Armaflex oder gleichwertig) zu verwenden und müssen CPs, PBB, PBDE und TCEP < 0,1% enthalten.
Kleber
Verklebungen TGA Dichtungsmassen, -stoffe, Acryl, Silikon Chloroparaffine < 0,1%,
Lösemittel < 0,1%, KWS-Weichmacher < 0,1%
Flammhemmende Produkte
Flammhemmend ausgerüstete Produkte der Haustechnik ohne CPs und
PBB, PBDE, TCPE < 0,1%
ELT
Kabelummantelungen ELT sind nur mit einem SVHC-Gehalt < 0,1% auszuführen.
Dichtstoffe
Zu verwenden sind folgende Produkttypen:
Acrylate, Silikone Chlorparaffine, KWS-Weichmacher < 0,1% und Lösemittel < 1%

Werkseitig beschichtete Metallbauteile
Werkseitig beschichtete Metallbauteile wie z.B. Heizkörper ohne Einsatz von Chrom-VI-Verbindungen.
5.  Ausbau-Gewerke
Gipsprodukte (Nr.2 Kriterienmatrix)
Spachtelmassen (inkl. Q-Spachtel) müssen lösemittel- und weichmacherfrei nach VdL-RL01 oder RAL-UZ 102 sein.
Lacke/Lasuren auf nicht mineralischen Untergründen (Nr.1 Kriterienmatrix)
Zu verwenden sind ausschließlich wasserverdünnbare Grundierungen, Dispersionslacke oder Lasuren gemäß RAL-UZ 12a.
Grundierung, Haftgrund, Tiefgrund, Betonkontakt, Isoliergrund (Nr.3 Kriterienmatrix)
Zu verwenden sind lösemittel- und weichmacherfreie Dispersionsprodukte nach VdL-RL01.
Außenwandfarbe / WDVS (Nr.5 Kriterienmatrix)
Zu verwenden sind wasserverdünnbare Produkte gemäß Decopaint-RL < 40g/l.
Grundierung, Voranstrich, Spachtel, Kleber Wand + Boden (Nr. 8 Kriterienmatrix)
Zu verwenden sind ausschließlich Produkte mit EMICODE EC 1 / EC 1 Plus / EC1-R oder EC1 Plus-R.
Tapeten und Tapetenkleber (Nr. 4 Kriterienmatrix)
Tapetenkleber müssen lösemittel-und weichmacherfrei nach VdL-RL01 sein.
Tapeten sollen SVHC-frei und ohne flammhemmende Produkte sein.
Verlegehilfsstoffe Estrich / Fliesen (Nr.9 Kriterienmatrix)
Zu verwenden sind ausschließlich Sperranstriche, Estrichharze und Abdichtungen unter Fliesen mit EMICODE EC 1 / EC 1 Plus / EC1-R oder EC1 Plus-R.
Kleber PU/SMP (Nr.11 Kriterienmatrix)
Zu verwenden sind bei den silanmodifizierten Polymer-Klebstoffen ausschließlich Produkte mit GISCODE RS 10 oder mit EMICODE EC 1 / EC 1 Plus /EC1-R oder EC1 Plus-R.
Acryl- / Silikondichtstoffe (Nr.12 Kriterienmatrix)
Zu verwenden sind Produkte, die einen Chlorparaffine-, Lösemittel- und KWS- Weichmachergehalt < 0,1 % aufweisen.
Boden-/ Wandbeschichtungen / Industrieböden (Nr.20 / Nr.22 / Nr.23 / Nr.24 Kriterienmatrix)
Bei der Verwendung von reaktiven PU-Produkten zur Beschichtung bzw. Versiegelung sind ausschließlich Produkte mit GISCODE PU 10 und bauaufsichtlicher Zulassung im System (AbZ) zugelassen.
PMMA Beschichtungen an Böden und Wänden müssen den GISCODE RMA 10 aufweisen.
Epoxydoberflächenbeschichtungen an Böden und Wänden müssen den GISCODE RE20/RE30 aufweisen.
EP-/PU-Grundierungen müssen den GISCODE PU10/40/60 oder RE20/RE30 aufweisen.
Beschichtungen auf Holz im Innenbereich (Nr.21 / Nr.30 / Nr.31 / Nr. 43 / Nr.45 Kriterienmatrix)
Oberflächenbeschichtungen auf Holzflächen wie Parkett, Treppen, Vertäfelungen müssen den GISCODE W1/2+ oder W1/DD bzw. W2/DD+ tragen und VOC-frei sein.
Im gesamten Innenraum dürfen keine chemischen Holzschutzmittel eingesetzt werden.
Filmgeschützte Holzlasuren dürfen nur zulässige Wirkstoffe nach 528/2012/EG enthalten.
Flammhemmend und biozid ausgerüstete Produkte zum Holzschutz und in Holzwerkstoffen dürfen nur einen Bor-Gehalt < 0,1% enthalten.
Öle/Wachse mit mindestens GISCODE Ö 10 oder gleichwertig.
Holz allgemein
Für alle Holzprodukte und Holzwerkstoffe wie Innentüren, Sockelleisten, Parkett, Teeküchen etc. sind FSC- / PEFC- Zertifikate und die dazugehörigen Lieferscheine mit COC-Nummer (Chain of Custody) vorzulegen.
Holzwerkstoffe müssen formaldehydfrei sein.
Bodenbeläge (Nr.6 / Nr.7 / Nr. 10 Kriterienmatrix)
Textile Bodenbeläge müssen das GUT-Gütesiegel tragen oder nach RAL-UZ 128 zertifiziert sein.
Elastische Bodenbeläge müssen frei von Chlorparaffinen und SVHC sein (AbZ < 0,1%, und nach 28 Tagen < RAL-UZ 120).
Alle eingesetzten Natursteine für Treppen, Boden- und Wandbeläge benötigen eine CE-Kennzeichnung (Materialien aus EU-Ländern) und/oder einen Nachweis der Einhaltung der ILO-Konvention 182 durch entsprechende Zertifikate (beispielsweise XertifiX oder Fair Stone).
Natursteinverfestiger müssen nicht kennzeichnungspflichtig sein und der Lösemittelgehalt darf 5% nicht überschreiten.
Holzböden sind nur FSC-/PEFC-Zertifikat zugelassen (die dazugehörigen Lieferscheine mit COC-Nummer (Chain of Custody) sind vorzulegen).
Sockelleisten aus Kunststoff
Zu verwenden sind schwermetall- chlor- und weichmacherfreie Kern- oder Weichsockelleisten. Eine Befestigung ist mechanisch vorzunehmen.
Bodenverklebungen
Vorzusehen sind ausschließlich Produkte, die folgende Vorgaben erfüllen:
Bodenverlegewerkstoffe:
- Lösemittel- und weichmacherfreie, geruchsneutrale Dispersionsprodukte (Spachtel, Voranstrich, Kleber), VOC- frei
Doppelboden/Hohlraumboden
Zu verwenden sind Trägerplatten auf Gipsbasis oder zementgebundene Materialien. Holzfaserplatten sind auf Grund der Formaldehydbindemittel und des Schimmelrisikos nicht zulässig.
Zur Gewinde- und zur Stützenfixierung sind nur lösemittelfreie Klebstoffe zulässig. Als Staubbindender Anstrich  soweit gefordert  ist nur ein lösemittel- und weichmacherfreies, geruchsneutrales Dispersionsprodukt zulässig; nach EMICODE VOC-frei.

*Hinweis: Baustellenordnung*
1Vorbemerkung
Für die nachfolgend ausgeschriebene Baumaßnahme wird nachstehende Baustellenordnung vereinbart. Ferner gelten die spezielle Projekt-Baustellenordnung und der aktuelle Leitfaden für Fremdfirmen des AG. Diese soll einen störungsfreien Bauablauf ermöglichen und die Sicherheit für Beschäftigte und Anlagen gewährleisten. Sie enthält Regeln zur Organisation, Koordination und Überwachung des Baustellenbetriebs und umfasst Maßgaben zur Arbeitssicherheit. Jeder AN hat sein Personal über den Inhalt der Baustellenordnung und des Leitfadens zu unterrichten. Ihre Einhaltung ist ein Teil der Vertragserfüllung.

2Allgemeines
Das Personal des ANs hat den Anweisungen des AG Folge zu leisten. Im nicht gerechtfertigten Weigerungsfall hat der AG das Recht, die erforderlichen Maßnahmen zulasten des ANs zu veranlassen.

Der AG wird bei offensichtlicher Missachtung der Unfallverhütungsvorschriften oder bei bestehenden Unfallgefahren die sofortige Einstellung der Arbeiten veranlassen. Die Unterbrechung dauert so lange an, bis die Gefahrenquelle beseitigt ist. Die durch die Unterbrechung entstehenden Kosten und Folgen gehen zulasten des verursachenden ANs. Der vereinbarte Fertigstellungstermin bleibt von dieser Maßnahme unberührt.

Der AN verpflichtet sich, seine Arbeit auf dem Baustellengelände erst aufzunehmen, wenn ihm die Arbeitserlaubnis vom AG erteilt wurde. Die in Verbindung mit der Arbeitserlaubnis erteilten Auflagen bezüglich der Arbeitssicherheit usw. sind einzuhalten.

Den Beschäftigten des ANs ist ausschließlich der Aufenthalt innerhalb der ihnen vom AG zugewiesenen Bereiche gestattet. Der Zugang zu anderen Bereichen des Gebäudes bzw. dem zum Gebäude gehörenden Gelände ist ausdrücklich untersagt.

Die Bauleitung ist berechtigt, gegen die Baustellenordnung zuwiderhandelnde Personen nach einmaliger Abmahnung von der Baustelle zu weisen.

3Verantwortung des ANs
Der AN hat das Arbeitsschutzgesetz und die Unfallverhütungsvorschriften in der jeweils neuesten Fassung einzuhalten. Das von ihm eingesetzte Personal ist entsprechend der für seinen Arbeitsbereich gültigen Unfallverhütungsvorschrift zu unterweisen. Bei Arbeitsunfällen ist, unabhängig von der unternehmensinternen und arbeitsrechtlichen Meldepflicht, grundsätzlich der AG unverzüglich in Kenntnis zu setzen.

4Persönliche Schutzausrüstung
Für alle Arbeiten hat der AN seinem Personal die notwendigen Schutzausrüstungen bereitzustellen. Er hat dafür zu sorgen, dass seine Mitarbeiter die Schutzausrüstungen nutzen. Prinzipiell besteht auf der Baustelle Schutzhelm- und Sicherheitsschuhpflicht.

Der AN ist dafür verantwortlich, dass der gesamte Bereich seiner Bau- und Montagestelle auch bei vorübergehender Abwesenheit des Personals so gesichert ist, dass keine Unfallgefährdungen bestehen.

5Technische Sicherheit von Arbeitsmitteln
Verwendete Arbeitsmittel, wie Gerüste, Bauaufzüge, Arbeitsbühnen, elektrische Anlagen und Geräte, Krane und dergleichen, haben den geltenden Regeln und Unfallverhütungsvorschriften sowie den Allgemein Anerkannten Regeln der Technik zu entsprechen. Vorgeschriebene Sachkundigen- und Sachverständigen-Prüfprotokolle müssen vom AN rechtzeitig vorgenommen werden, sie sind einschl. aller sonstigen notwendigen Nachweise auf der Baustelle zur Einsicht vorzuhalten.

6Hebezeuge und Montagefahrzeuge
Bei der Benutzung von mobilen Hebezeugen ist der AN für ordnungsgemäße Handhabung und Schutzvorkehrung verantwortlich. Das gilt auch für eingesetzte Anschlagmittel. Es dürfen nur für den beabsichtigten Transport zugelassene und sicherheitstechnisch einwandfreie Lastaufnahmemittel eingesetzt werden.

7Absturzsicherungen
Gerüste sind nach DIN 4420 zu errichten. Vom Gerüstbauer ist dies durch das Anbringen eines oder mehrerer Gerüstkennzeichnungen, aus denen die zulässige Belastbarkeit, die Gerüstgruppe sowie DIN-4420-Konformität hervorgehen, zu dokumentieren. Für die betriebssichere Herstellung und den Aufbau von Gerüsten ist die Fachfirma verantwortlich. Für die Erhaltung des Gerüsts ist der Benutzer verantwortlich. Es dürfen keine Absturzsicherungen ohne die Zustimmung der Bauleitung entfernt bzw. außer Kraft gesetzt werden. Die Benutzung von beschädigten oder nicht den Vorschriften entsprechenden Gerüsten ist nicht gestattet. Vor der Freigabe ist die Zustimmung zur Nutzung von der Bauleitung bzw. SiGeKo einzuholen.

8Arbeiten in mehreren Ebenen
Bei Montagearbeiten ist das zeitgleiche Übereinanderarbeiten mehrer Personen auszuschließen. Ist dies nicht möglich, so sind alternative Maßnahmen zur Sicherung der Gefahrenbereiche wie Absperrungen vorzusehen.

9Elektrosicherheit/Baustromversorgung
Elektroarbeiten dürfen nur von fachkundigen Personen ausgeführt werden. Es ist nur die Verwendung von zugelassenen und gem. UVV geprüften elektrischen Betriebsmitteln und Geräten gestattet. Ab der Hauptverteilung sind für die Arbeiten des ANs erforderliche Unterverteilungen Sache des ANs.

10Baustellenbeleuchtung
Der AN stellt eine ausreichende Arbeitsplatzbeleuchtung für seine Mitarbeiter in allen Arbeitsbereichen im Rahmen seiner Leistungen zur Baustelleneinrichtung für sein Gewerk zur Verfügung.

11Brand- und Explosionsschutz
Arbeiten in und an genutzten oder bewohnten Gebäuden stellen neben einer erhöhten Brandgefahr auch eine besonders hohe Gefährdung für die Nutzer und Bewohner der Gebäude dar. Aus diesem Grund sind alle Gerüstlagen arbeitstäglich von Materialresten zu säubern, brennbare Materialien, insbesondere Polystyroldämmstoffe, dürfen nur in solcher Menge auf Gerüsten gelagert werden, wie sie innerhalb der nächsten zwei Stunden verarbeitet werden sollen.

Aufgrund des äußerst hohen Risikos für Leib und Leben der Gebäudebewohner während der Ausführung von WDVS mit Polystyrol gilt: Werden Fassaden genutzter oder bewohnter Gebäude mit Polystyroldämmstoffen bekleidet, sind diese zu Ende jeden Arbeitstags so weit mit Armierungsputz zu versehen, dass nach Feierabend, nachts und am Wochenende nur in unumgänglich erforderlichem Umfang ungeputzte Dämmstoffflächen an den Fassaden verbleiben, um eine eventuelle Brandausbreitung zu minimieren.

Jeder AN hat im Rahmen seines Wirkungsbereiches dafür zu sorgen, dass jegliche Brandgefahr vermieden wird. Darüber hinaus hat der AN bei Arbeiten mit Brandgefahr ausreichend Maßnahmen für eine evtl. Brandbekämpfung zu treffen. Der AN verpflichtet sich, im Vorfeld und eigenverantwortlich entsprechende Erlaubnisscheine (z. B. bei Schweißarbeiten) bei dem entsprechenden Gebäudeverantwortlichen einzuholen. Bei vorhandener Brand- und Explosionsgefahr ist eine Schweißerlaubnis beim AG einzuholen.

Gasflaschen aller Art sind durch geeignete Maßnahmen gegen Umfallen zu sichern. Sie dürfen nicht der Sonne oder sonstigen Wärmeeinflüssen ausgesetzt werden. Die Aufstellorte für eine größere Anzahl von Gasflaschen sind mit dem AG im Vorfeld abzustimmen. Die Lagerung von Flüssiggas unter Erdlage ist grundsätzlich verboten.

12Verkehrswege
Sämtliche Flucht- und Rettungswege sind vom AN permanent freizuhalten.

13Sozialeinrichtungen
Waschräume und Toiletten werden durch den AN Rohbau bereitgestellt und regelmäßig gereinigt.

14Fernsprechstelle
Ein Fernsprechgerät mit Notrufeinrichtung hat bei der örtlichen Fachbauleitung zur Verfügung zu stehen.

15Umgang mit Gefahrstoffen
Beabsichtigt der AN den Einsatz bzw. Umgang mit Gefahrenstoffen entsprechend der Gefahrenstoffverordnung bzw. den technischen Regeln für Gefahrenstoffe, so hat der AN vor Aufnahme der Arbeiten:
1. den Nachweis der Sachkunde,
2. eine Anzeige des beabsichtigten Umganges mit dem Gefahrenstoff,
3. das Vorhandensein einer entsprechenden Betriebsanweisung gem. den Vorschriften der Gefahrenstoffverordnung,
4. das Vorhandensein von EU-Sicherheitsdatenblättern schriftlich zu erbringen.

Andernfalls behält sich der AG vor, die Arbeiten zu unterbinden bzw. auf Kosten des ANs an einen Dritten weiterzuvergeben.

16Abfallbeseitigung/Sauberkeit auf der Baustelle
Es ist besonders zu beachten, dass der Straßenverkehr nicht durch Verschmutzung oder sonstige baustellentypische Beeinflussung gestört wird. Auf der Baustelle wird die Abfallbeseitigung nach dem Verursacherprinzip organisiert.

Es wird während der gesamten Bauzeit immer eine saubere, den Unfallverhütungsvorschriften entsprechende Baustelle verlangt.

Schutt ist grundsätzlich nach Anfall in die Schuttcontainer zu laden. Verpackungsmaterialien und leere Gebinde etc. sind grundsätzlich nach Anfall durch den jeweiligen AN zu sammeln und täglich eigenverantwortlich in Eigenregie von der Baustelle zu transportieren und zu entsorgen. Schuttcontainer sind regelmäßig zu leeren. Insbesondere ist darauf zu achten, dass durch Schutt, Staub und sonstige Verschmutzungen nachfolgende Gewerke in ihrer Qualität nicht dauerhaft beeinträchtigt sind. Die Bauleitung hält sich bei Nichteinhaltung dieser Forderungen, nach Setzung einer angemessenen Frist, ohne weitere Ankündigung die Ersatzvornahme vor.

17Alkohol / Rauchen
Im Bereich der Baustelle sowie im gesamten Betriebsgelände gilt absolutes Alkoholverbot. Sollten an der Baustelle Beschäftigte während der Arbeitszeit alkoholisiert angetroffen werden, behält sich der AG vor, die entsprechenden Personen ohne Abmahnung von der Baustelle zu verweisen. Das Rauchen ist im kompletten Gebäude der Baustelle untersagt und lediglich in ausgewiesenen Bereichen des Betriebsfeldes erlaubt. Dieser ist absolut blickdicht zum Schulhof auszuführen!

18Koordination und Überwachung derArbeitssicherheit
Auf der Grundlage der Baustellenverordnung wird ein Sicherheits- und Gesundheitsschutzkoordinator eingesetzt. Er überwacht die Einhaltung dieser Baustellenordnung sowie die der Arbeitsschutz- und Unfallverhütungsvorschriften und schreitet bei erkennbaren Gefahrenzuständen ein. Die Tätigkeit des Koordinators befreit den AN nicht von der Verantwortlichkeit zur Erfüllung der Arbeitsschutz- und Unfallverhütungsvorschriften.

19Sonstiges
Vor Beginn der Arbeiten ist die vorliegende Baustellenordnung nachweislich jedem Mitarbeiter zur Kenntnis zu geben. Die Baustellenordnung tritt bei Baubeginn mit sofortiger Wirkung in Kraft. Die Baustelle wird im Aussenbereich / Baufeld zur Baustellensicherung videoüberwacht. Mit Betreten des Baufeldes wird der Überwachung stillschweigend zugestimmt.

*Hinweis: ZTV Estricharbeiten*
Zusätzliche Technische Vertragsbedingungen
Estricharbeiten

1  Grundlagen
Für die Leistungen dieses Gewerks gelten die VOB Teil C, insbesondere ATV DIN 18353 Estricharbeiten und ATV DIN 18354 Gussasphaltarbeiten, und die Allgemein Anerkannten Regeln der Technik.

Ergänzend hierzu gelten die Regelwerke der nachstehend genannten Herausgeber in der zum Zeitpunkt der Ausführung gültigen Fassung als Grundlage von Kalkulation und Arbeitsausführung:
- AGI: Arbeitsgemeinschaft Industriebau e. V.,
- BEB: Bundesverband Estrich und Belag e. V.,
- bga: Beratungsstelle für Gussasphaltanwendung e. V.,
- GIPS: Bundesverband der Gipsindustrie e. V.,
- Bundesverband Leichtbeton e. V.,
- BVF: Bundesverband Flächenheizungen und Flächenkühlungen e. V.,
- BVS: Bundesverband Systemböden e. V.,
- DAV: Deutscher Asphaltverband e. V.,
- Deutsche Bauchemie e. V.,
- DGfdB: Deutsche Gesellschaft für das Badewesen e. V.,
- DGUV: Deutsche Gesetzliche Unfallversicherung e. V.,
- InformationsZentrum Beton GmbH,
- RAL: Deutsches Institut für Gütesicherung und Kennzeichnung e. V.,
- VDZ: Verein Deutscher Zementwerke e. V.,
- ZDB: Zentralverband des Deutschen Baugewerbes e. V.

2  Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, etc. integraler Leistungsbestandteil des AN und werden nicht gesondert vergütet, soweit nicht in Leistungspositionen ausdrücklich abweichend beschrieben. Türanschlagwinkel sind an Höhenversprüngen verschiedener Estrich-Fertighöhen zu setzen, wobei immer der liegende Winkelschenkel vom höheren Estrichaufbau überdeckt wird.

Der AN prüft rechtzeitig vor Ausführungsbeginn im Rahmen seiner Werkstatt- und Montageplanung eigenverantwortlich die bauseitige Untergrundbeschaffenheit auf Eignung für die beschriebenen Estricharbeiten. Hierzu zählen u. a.
- die Messung der Restfeuchte,
- die Prüfung der chemischen Verträglichkeit des vom AN eingebauten Materials zur Vorleistung und, soweit bekannt, zur Folgeleistung,
- das Vorhandensein erforderlicher Abdichtungen,
- das Vorhandensein und die Neigung ggf. erforderlichen Gefälles,
- das Feststellen einer Mindesttemperatur von 5 °C.

Soweit nicht vorhanden, erstellt der AN im Rahmen seiner Werkstatt- und Montageplanung einen Fugenplan, aus dem Anordnung und Art der Fugen (Scheinfugen, Feldbegrenzungsfugen, Gebäudetrennfugen, Dehnungsfugen etc.) unter Berücksichtigung der geplanten Oberbodenbeläge hervorgehen. Der AN klärt unaufgefordert und auf Grundlage des aktuellsten Planungsstands mit dem AG, auf welcher Wandseite jeweils die Türen zum Einbau gelangen, um Scheinfugen im Estrich unter den Türblättern anlegen zu können.

Der AN erfragt Belastungen, Belagsarten und Bodenaufbauten, soweit nicht angegeben.

3  Ausführung und Konstruktion
3.1  Allgemeine Hinweise
In den Estrichbelag hineinragende Kabel, Leitungen etc. sind - außer Heizleitungen in Heizestrichen -, unabhängig vom Einbauort des Estrichs, nicht zulässig. Sofern die bereits vorhandenen Vorleistungen eine Estrichplatte gleichmäßiger Stärke nicht zulassen, teilt der AN dies dem AG rechtzeitig vor Baubeginn unaufgefordert mit.

Frisch mit Estrich belegte Räume sind vom AN abzusperren und, soweit erforderlich, gegen rasches, ungleichmäßiges Austrocknen zu schützen. Insbesondere sind vom AN Vorkehrungen zum Schutz gegen Zugluft zu treffen.

Die Estrichoberfläche muss nach Freigabe zur Begehbarkeit so widerstandsfähig sein, dass sie bis zur Verlegung des Oberbodens dem üblichen Handwerkerverkehr schadensfrei widerstehen kann.

3.1.1  Untergrund
Soweit Verbundestriche zum Einbau gelangen, hat der AN unaufgefordert durch mindestens fünf Prüfversuche je unterschiedlichen Untergrund (bspw. Betonierabschnitt/Bauteil/Deckenebene) die Oberflächenzugfestigkeit des Untergrunds nach DIN 1048-2 zu prüfen.

3.1.2  Dämmung/Randstreifen
Die Höhe der Randdämmstreifen ist mindestens 50 mm höher als OK Fertigfußbodenhöhe zu führen und mit Trennlagenfolie und Wand zu verkleben. Ein Hinterlaufen des Randdämmstreifens mit Estrich ist nicht zulässig. Der Randdämmstreifen ist in Außen- und Innenecken vertikal aufzuschneiden, stumpf zu stoßen und mittels Klebestreifen gegen Verrutschen und Hinterlaufen zu sichern.

Randdämmstreifen in Räumen mit Brandschutzanforderung "nicht brennbar" an die Bodenbeläge sind aus Mineralwolle herzustellen.

Übergänge von Böden zu Wänden sind mit besonderer Sorgfalt auszuführen. Soweit Abdichtungen auf schwimmenden Estrichen ausgeführt werden, ist zur Aufnahme der zu erwartenden Bewegungen ein 25 mm breiter Randstreifen aus herausnehmbarer Mineralwolle herzustellen, in den die Abdichtung nachfolgend schlaufenförmig vertieft eingearbeitet werden kann.

Dämmschichten sind an im Fußbodenaufbau befindliche Rohrleitungen dicht herangeführt zu verlegen. Hohlräume an den in der Dämmung eingebetteten Rohren sind durch Schüttungen zu dämmen. Zuvor sind nebenliegende Dämmplatten am Boden zu verkleben, um eine Unterwanderung der Dämmung durch die Schüttung zu vermeiden.

3.1.3  Trennlagen
Trennlagen als Feuchteschutz auf Dämmschichten sind beim Einbau in schwimmenden Estrichen aus einer PE-Folie, mindestens 1-lg., Stärke mindestens 0,2 mm, mit einer Stoßüberlappung von mindestens 80 mm zu verkleben und hinterlaufsicher einzubauen. Bei einer Überlappung von 150 mm ist, außer beim Einbau von Fließestrich, keine Verklebung erforderlich.

3.1.4  Estriche
Alle Estrichhöhen sind so auszuführen, dass die Anschlüsse der fertigen Oberbodenbeläge untereinander ohne Höhendifferenz im fertigen Belag erfolgen, soweit in der Bauplanung keine Versprünge konzipiert wurden.

Unabhängig von waagerechter Ausführung oder Gefälleausbildung sind Estriche auf Dämmschichten gleichmäßig dick herzustellen.

Die Mindeststärken von Estrichen auf Trennlage nach DIN 18560 sind zwingend einzuhalten. Sofern der Einbau von Estrichen in Mindeststärke nicht möglich ist, teilt der AN dies dem AG rechtzeitig vor Arbeitsausführung mit, in diesem Fall schlägt der AN dem AG den Einbau eines Verbundestrichs vor.

3.1.5  Estrich unter Türen
Unterhalb der Türblätter von Brand- und Rauchschutztüren dürfen Höhentoleranzen im Estrich nicht höher als vom Türenhersteller in der Einbauanleitung vorgegeben sein, keinesfalls jedoch mehr als 3 mm betragen, um einen dichten Bodenanschluss der Türen zu gewährleisten.

Der AN erfragt unaufgefordert rechtzeitig vor Ausführungsbeginn, ob Estrichbeläge unterhalb von Türen in Räumen mit Schallschutzanforderung durch elastische Fugenfüllstoffe schalltechnisch zu entkoppeln sind und ob solche Entkopplungsfugen mit Fugenprofilen eingefasst werden sollen. Die Auswahl geeigneter Fugenprofile erfolgt durch den AN unter Berücksichtigung der zu erwartenden Belastungen, insbesondere aus Radlasten.

Der AN wird unmittelbar vor Ausführungsbeginn einen Plansatz vom AG anfordern, aus dem er die aktuelle Lage der Türschlagrichtungen und damit die Lage der Estrichfugen unterhalb der Türblätter ersehen kann, um diese auf der richtigen Wandseite anzuordnen.

3.1.6  Bodeneinläufe
Für das spätere Einmörteln bauseitiger Bodeneinläufe sind während der Bauzeit Aussparungen mit ca. 50 cm Durchmesser vorzusehen. Das Einmörteln der Bodeneinläufe erfolgt im weiteren Bauablauf als zeitlich versetzte Leistung. Zu beachten sind Brandschutzanforderungen (in der Regel feuerbeständig) beim Vermörteln sowie die schallschutztechnische Entkopplung der einzumörtelnden Bauteile. Der AN hat Bedenken anzumelden, wenn bereits vor Beginn der Estricharbeiten die Bodeneinläufe lagefixiert montiert wurden, da die Einläufe ansonsten nicht korrekt positioniert sein können. Soweit durch den AG nicht anders angegeben, sind der spätere fertige Bodenbelag und der Bodeneinlauf in oberkantengleicher Höhe einzubauen. Die Ausführung eines Sturzgefälles um den Bodeneinlauf herum erfolgt nur nach gesonderter Anweisung des AG.

3.1.7  Wannen und Duschen
Estrichbeläge sind auch unter Badewannen und Duschen vollflächig einzubauen. Zur Herstellung der Abdichtung sind in diesem Bereich Mörteleinhausungen von in den Estrich eintauchenden Leitungen auszuführen.

3.1.8  Oberfläche
Gegebenenfalls systembedingt erforderliches Anschleifen des fertigen Estrichs nach einem vom Hersteller des Estrichmörtels vorgegebenen Zeitraum gehört zur Leistung des AN. Ungeschliffene Estriche, die nicht selbstverdichtend sind, müssen geglättet werden.

3.1.9  Fugen und Anschlüsse
Vom AN sind rechtzeitig vor Einbau der Oberböden alle Fugen und Risse in der Estrichplatte aufzuweiten, mit Kunstharz auszugießen und erforderlichenfalls zu vernadeln.

Estrichflächen mit unterschiedlichen Oberbelägen werden durch den Einbau von Trennschienen unterteilt. Scheinfugen sind mit einem Kantenlängenverhältnis von 1 : 1 bis 1 : 1,4 auszuführen.

Bei Estrichen ohne nachfolgenden Oberbodenbelag sind die Randstreifen abzuschneiden und die Randfugen zwischen Estrich und aufgehenden Bauteilen flächenbündig vom AN mit dauerelastischem Versiegelungsmaterial zu schließen. Die Farbe des Materials der Versiegelung ist vor Ausführung vom AN beim AG zu erfragen.

Großflächige Estrichbeläge müssen entsprechend den möglichen Bewegungen und den Vorschriften durch Dehnungsfugen unterteilt werden. Der AN erkundigt sich insoweit unaufgefordert beim AG nach den zu erwartenden Bauteilbewegungen und den daraus zu erwartenden horizontalen und vertikalen Bauteilversätzen.

Bei großen zu erwartenden Setzungsdifferenzen, stets jedoch bei Höhendifferenzen > 10 mm, müssen Bodenfugenprofile mit Schleppstreifen oder -platten eingesetzt werden, um Stolperkanten, bzw. Höhenversätze in Warentransportwegen zu vermeiden. Soweit Fugenprofile vom AG vorgegeben sind, ist die Prüfung der vorgegebenen Profile auf Eignung vom AN rechtzeitig vor Materialdisposition und Ausführungsbeginn durchzuführen, hierzu erfragt der AN unaufgefordert die zu erwartenden Bewegungen ab.

Gebäude- und Bauteiltrennfugen sind mittels nichtrostender Profile mit elastischen Einlagen Farbe nach Wahl des AG, einzufassen. Dehnungsfugen in befahrenen Fliesenbodenbelägen sind mittels Metallprofilen gegen Ausbrechen zu schützen.

Sofern bei Ausführung von Estricharbeiten bekannt ist, wo Trennwände nachträglich auf dem Estrich angeordnet werden, sind unterhalb der Trennwände Estrichscheinfugen auszuführen.

3.1.10  Rutschhemmung von Oberflächen
Soweit Estriche nicht nachfolgend beschichtet oder belegt werden, sind die Vorgaben der DGUV 108-003 zur Rutschhemmung, auch für nicht gewerbliche Bereiche, mindestens einzuhalten. Die Rutschhemmungsklassen benachbarter Bereiche dürfen sich um nicht mehr als eine Rutschhemmungsklasse von einem Bereich zum benachbarten Bereich unterscheiden.

Soweit keine andere Rutschhemmungsanforderung im Positionstext beschrieben ist, gilt R10 als mindestens geschuldete Anforderung. Soweit Nassräume als Einsatzzweck erwähnt sind, gilt R10-B als Mindestanforderung.

*Hinweis: Erklärung zu den Fussbodenaufbauten*
Die Estrichbereiche sind aufgrund der verschiedenen Anforderungen & Untergründe entsprechend aufgeteilt:

EG Cluster ( Klassenräume ): Bodenplatte & 15 mm Belag, FBH
EG allgmeine Bereiche +  Mensa: Bodenplatte & 25 mm Belag, FBH
1.OG Cluster: CLT-Massivholzdecke, Splitschüttung, weiche Klettdämmung als TSD für FBH
1.OG allgemeine Bereiche / Flure: Betondecke & 25 mm Belag, FBH
DG / Spitzboden: CLT-Massivholzdecke, Splitschüttung, weiche MiWo-Dämmung als TSD ohne FBH

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
Sämtliche verbauten Materialien sind hinsichtlich ihrer DGNB-Konformität vor Ausführung durch die Auditorin freigeben zu lassen.

Die Anforderungen an Materialeigenschaften wie z.B. dynamische Steifgkeit u.dgl. sind bereits bei Angebotslegung nachzuweisen.

Fehlende, technische Unterlagen zur Vergleichbarkeit der Aufbauten einzelner Anbieter können zum Ausschluss des Angebotes führen.

#### 9.1 Aufbauten

**9.1.5 Baustelleneinrichtung**
Aufgrund der verschiedenen Bauabschnitte sind bis zu 4 Baustelleneinrichtungen nötig.

Diese umfasst alle erforderlichen Gerätschaften wie Pumpen, LKW, Hänger, usw. & anschließender Säuberung des Mischplatzes.

Aufgrund der gg. zeitlich versetzen Arbeiten sind jeweilige An- und Abfuhr der Pumpe, etc. hier einzukalkulieren.
Menge: 4,000 St

**9.1.10 Vorreinigung**
Reinigung der zu bearbeitenden Fläche:

- Saugen / Fegen inkl. Entsorgen Sauggut in
bereitgestellte Container

Vorarbeit: bauseits grob gereinigte Fläche
Menge: 3350,000 m²

**9.1.15 Heiz - Estrich auf TSD/WD, CT, 5kN/m², 285 mm, F5, Cluster EG**
Katalog-Nr. 0200
Heiz - Zementestrich auf Dämmung
(schwimmender Estrich) lt. Bauteilkatalatog.

Leistungsbestandteile
- Untergrundprüfung auf Unebenheiten und Toleranzen
- Toleranzausgleich bis 5 mm (< 50 % der Gesamtfläche), bzw. 8 mm (< 15 % der Gesamtfläche)
- Wärmedämmung frei von halogenierten Treibmitteln einschl. Anarbeiten Kabel und Leitungen ( Heizrohrsystem bauseits )
- Randdämmstreifen frei von holgenierten Treibmitteln
- Feuchtigkeitsschutz, PE-Folie
- Estrich
- Scheinfugenausbildung

Zweck:  Toleranzausgleich, Beschichtungsuntergrund
  Flächenheizung
Vorleistung:  Stb.-Bodenplatte/-Decke
"Zwischen"leistung:  Heizrohrsystem bauseits auf Dämmung Auftragnehmer
Folgeleistung (baus.):  10 mm Parkett zzgl. 5 mm Kleber in Clustern & Lernbereiche
Bezeichnung:  CT-C35-F5-S65-H45, gem. DIN 18560-2
Flächenlast:  ≤ 5 kN/m2 (Gewerbe/Industrie)
Estrich:  Zementestrich CT
Biegezugfestigkeit:  F5
Nenndicke Estrich:  65 mm
Konstruktionshöhe
EG gesamt:  285 mm
Trennlage:  PE-Folie, mind. d= 0,15 mm
Heizrohrdurchmesser:  ca. 16 mm
Heizrohrüberdeckung:  45 mm

Dämmstoffart:  EPS gem. DIN EN 13163, 3-lg.

Leitfabrikat Trittschalldämmung:
emcal Roll-/Faltelement PST-TK DES sg, 30-2mm,
R = 0,75, Artikel-Nr. 26529

angebotene Trittschalldämmung:
( Hersteller & Materialangabe ):

.........................................................................
( durch AN auszufüllen )

180 mm untere Lagen
EPS WLG 045 frei von holgenierten Treibmitteln

Folgeleistung Dämmung
(bauseits):  "Auftackern" der Heizschleifen FBH

Anwendungsgebiet:  DEO gem. DIN 4108-10
Wärmeleitfähigkeit:  gemäß Bauteilkatalog
  30 mm TSD = WLG 040
  180 mm Dämmpaket: WLG 045
Dämmstoffdicke:  insgesamt ca. 210 mm

Einbauort:  EG auf Bodenplatte, Cluster & Lernbereiche

angebotenes Dämmpaket unter Trittschalldämmung
( Hersteller & Materialangabe ):

.........................................................................
( durch AN auszufüllen )

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Menge: 775,000 m²

**9.1.20 Heiz - Estrich auf TSD/WD, CT, 5kN/m², 275 mm, F5, allg. Bereiche / Mensa EG**
wie Vorposition, jedoch Minderstärke Ausgleichsdämmung aufgrund Mehrstärke Belag gemäß Bauteilkatalog.

Einbauort:  EG auf Bodenplatte,
  allgemeine Bereiche mit
  Folgeleistung Kunststeinbelag +
  Mensa mit 16 mm Parkett
Konstruktionshöhe
EG gesamt:  275 mm

Dämmstoffart:  EPS gem. DIN EN 13163, 3-lg.; frei von halogenierten Treibmitteln

Leitfabrikat Trittschalldämmung:
emcal Roll-/Faltelement PST-TK DES sg, 30-2mm,
R = 0,75, Artikel-Nr. 26529

angebotene Trittschalldämmung:
( Hersteller & Materialangabe ):

.........................................................................
( durch AN auszufüllen )

170 mm untere Lagen EPS WLG 045.

Folgeleistung Dämmung
(bauseits):  "Auftackern" der Heizschleifen FBH

Anwendungsgebiet:  DEO gem. DIN 4108-10
Wärmeleitfähigkeit:  gemäß Bauteilkatalog
  30 mm TSD = WLG 040
170 mm Dämmpaket: WLG 045
Dämmstoffdicke:  insgesamt ca. 210 mm

Einbauort:  EG auf Bodenplatte, Cluster & Lernbereiche

angebotenes Dämmpaket unter Trittschalldämmung
( Hersteller & Materialangabe ):

.........................................................................

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Menge: 610,000 m²

**9.1.25 Heiz - Estrich auf TSD & Schüttung, CT, 3kN/m², 175 mm, F5, Cluster 1.OG**
Katalog-Nr. 0200
Heiz - Zementestrich auf Trittschalldämmung
(schwimmender Estrich) lt. Bauteilkatalatog und Schallschutzbericht Nr. BER_LB18808.1_01, S. 10 ff.

Leistungsbestandteile
- Untergrundprüfung auf Unebenheiten und Toleranzen
- 65 mm Schüttung elastisch gebunden ( m`90 kg/m² ) oder Splittschüttung ungebunden ( m`93 kg/m² )
- 35 mm Trittschalldämmung Mineralwolle
- Randdämmstreifen aus Mineralwolle inkludiert
- Feuchtigkeitsschutz, PE-Folie
- Estrich
- Scheinfugenausbildung

Zweck:  Toleranzausgleich, Beschichtungsuntergrund
  Flächenheizung
Vorleistung:  CLT-Holzdecke auf EG
"Zwischen"leistung:  Heizrohrsystem bauseits auf Dämmung Auftragnehmer
Folgeleistung (baus.):  10 mm Parkett + 5 mm Kleber in Clustern & Lernbereichen
Bezeichnung:  CT-C35-F3-S75-H50, zzgl. Splittschüttung
Flächenlast:  = 3 kN/m² (Klassenraum) -> Abminderung der Flächenlast aufgrund der Klettplatte.
Estrich:  Zementestrich CT
Biegezugfestigkeit:  F5
Nenndicke Estrich:  75 mm
Konstruktionshöhe
1.OG Cluster gesamt:  175 mm
Trennlage:  PE-Folie, mind. d= 0,15 mm
Heizrohrdurchmesser:  ca. 16 - 20 mm
Heizrohrüberdeckung:  45 - 50 mm

Dämmstoffart:  "Klettplatte" aus Mineralwolle

Folgeleistung Dämmung
(bauseits):  Befestigen der Heizschleifen FBH per Klettsystem

Wärmeleitfähigkeit:  mind. WLG 040
Dämmstoffdicke:  35 mm
dyamische Steifigkeit:  < 8 MN/m³ oder besser
  ( siehe Hinweise Schallschutzbericht )

Einbauort:  1.OG auf CLT-Decke,
  Cluster & Lernbereiche

angebotene Trittschalldämmung,
inklusive Angabe dyn.Steifkeit:

.........................................................................
( durch AN auszufüllen )

Angaben zur Splittschüttung:

Stärke:  65 mm lt. Bauteilkatalog
Gewicht erforderlich
( elastisch gebunden ):  90 kg/m²
Gewicht erforderlich
( ungebundene Splittschüttung ): 93 kg/m²

z.B. getrocknete Basaltschüttung 5-8 mm,
elastisch gebunden

Material Schüttung:

........................................................................
( vom AN auszufüllen )

Leitfabrikat Splittbinder:
Splittbinder K102
Wässrige, lösemittel- und weichmacherfreie Dispersion
als Polymer mit Additiven.

Material Splittbinder:

........................................................................
( vom AN auszufüllen )

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Menge: 775,000 m²

**9.1.30 Heiz - Estrich auf TSD, CT, 5kN/m², 175 mm, F5, allg. Bereiche/Flure**
Katalog-Nr. 0200
Heiz - Zementestrich auf Dämmung
(schwimmender Estrich) lt. Bauteilkatalatog.

Leistungsbestandteile
- Untergrundprüfung auf Unebenheiten und Toleranzen
- Toleranzausgleich bis 5 mm (< 50 % der Gesamtfläche), bzw. 8 mm (< 15 % der Gesamtfläche)
- Wärmedämmung einschl. Anarbeiten Kabel und Leitungen ( Heizrohrsystem bauseits ), frei von halogenierten Treibmitteln
- Randdämmstreifen, frei von halogenierten Treibmitteln
- Feuchtigkeitsschutz, PE-Folie
- Estrich
- Scheinfugenausbildung

Zweck:  Toleranzausgleich, Beschichtungsuntergrund
  Flächenheizung
Vorleistung:  Betondecke auf EG
"Zwischen"leistung:  Heizrohrsystem bauseits auf Dämmung Auftragnehmer
Folgeleistung (baus.):  20 mm Kunststeinbelag + 5 mm Kleber
Bezeichnung:  CT-C35-F5-S65-H45, gem. DIN 18560-2
Flächenlast:  ≤ 5 kN/m2 (Gewerbe/Industrie)
Estrich:  Zementestrich CT
Biegezugfestigkeit:  F5
Nenndicke Estrich:  65 mm
Konstruktionshöhe
OG Flur gesamt:  175 mm
Trennlage:  PE-Folie, mind. d= 0,15 mm
Heizrohrdurchmesser:  ca. 16 mm
Heizrohrüberdeckung:  45 mm

Dämmstoffart:  EPS gem. DIN EN 13163, frei von halogenierten Treibmitteln

Leitfabrikat Trittschalldämmung:
emcal Roll-/Faltelement PST-TK DES sg, 30-2mm,
R = 0,75, Artikel-Nr. 26529

angebotene Trittschalldämmung:
( Hersteller & Materialangabe ):

.........................................................................
( durch AN auszufüllen )

80 mm untere Lagen
EPS WLG 045.

Folgeleistung Dämmung
(bauseits):  "Auftackern" der Heizschleifen FBH

Anwendungsgebiet:  DEO gem. DIN 4108-10
Wärmeleitfähigkeit:  gemäß Bauteilkatalog
  30 mm TSD = WLG 040
  80 mm Dämmpaket: WLG 045
Dämmstoffdicke:  insgesamt ca. 110 mm

Einbauort:  1. OG Betondecken in Fluren, allgemeine Bereiche

angebotenes Dämmpaket unter Trittschalldämmung
( Hersteller & Materialangabe ):

.........................................................................
( durch AN auszufüllen )

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Menge: 310,000 m²

**9.1.35 Estrich auf TSD & Schüttung, CT, 5kN/m², 170 mm, F5, Dachgeschoss**
Katalog-Nr. 0200
Zementestrich auf Trittschalldämmung frei von holgenierten Treibmitteln (schwimmender Estrich) lt. Bauteilkatalatog und Schallschutzbericht Nr. BER_LB18808.1_01, S. 10 ff.

Leistungsbestandteile
- Untergrundprüfung auf Unebenheiten und Toleranzen
- 60 mm Schüttung elastisch gebunden ( m`90 kg/m² ) oder Splittschüttung ungebunden ( m`93 kg/m² )
- 35 mm Trittschalldämmung Mineralwolle
- Randdämmstreifen aus Mineralwolle inkludiert
- Feuchtigkeitsschutz, PE-Folie
- Estrich
- Scheinfugenausbildung

Zweck:  Toleranzausgleich, Beschichtungsuntergrund
  Vorleistung:  CLT-Holzdecke auf 1.OG
"Zwischen"leistung:  entfällt, keine FBH im DG
Folgeleistung (baus.):  staubbindener Anstrich
Bezeichnung:  CT-C35-F3-S75
  gemäß DIN 18560-2,
  zzgl. Splittschüttung
Flächenlast:  ≤ 5 kN/m2 (Gewerbe/Industrie)
Estrich:  Zementestrich CT
Biegezugfestigkeit:  F5
Nenndicke Estrich:  75 mm
Konstruktionshöhe
Dachgeschoss gesamt:  170 mm
Trennlage:  PE-Folie, mind. d= 0,15 mm

Dämmstoffart:  Mineralwoll-Trittschalldämmung
  ( im DG ohne Klett / Tackern )

Wärmeleitfähigkeit:  mind. WLG 040
Dämmstoffdicke:  35 mm
dyamische Steifigkeit:  < 8 MN/m³ oder besser
  ( siehe Hinweise Schallschutzbericht )

Einbauort:  Dachgeschoss ( Spitzboden )  auf CLT-Decke,

angebotene Trittschalldämmung,
inklusive Angabe dyn.Steifigkeit:

.........................................................................
( durch AN auszufüllen )

Angaben zur Splittschüttung:

Stärke:  60 mm lt. Bauteilkatalog
Gewicht erforderlich
( elastisch gebunden ):  90 kg/m²
Gewicht erforderlich
( ungebundene Splittschüttung ): 93 kg/m²

z.B. getrocknete Basaltschüttung 5-8 mm,
elastisch gebunden

Material Schüttung:

........................................................................
( vom AN auszufüllen )

Leitfabrikat Splittbinder:
Splittbinder K102
Wässrige, lösemittel- und weichmacherfreie Dispersion
als Polymer mit Additiven.

Material Splittbinder:

........................................................................
( vom AN auszufüllen )

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Menge: 880,000 m²

#### 9.2 Zulagen / Verschiedenes

**9.2.5 Zulage Estrich-Schnellhärter**
Katalog-Nr. 0100
Zulage zu den zuvor beschriebenen Estricharbeiten für die Verwendung von Estrich-Schnellhärter anstelle Estrich mit normaler Abbindezeit.

Zweck:  Verkürzung der Aushärtungszeit auf 25 % bis zur Begehbarkeit
Verwendung:  Estrichdicken < 75 mm
Estricharten:  Zementestrich (CT)

Einbauort:  Gesamtes EG & gesamtes 1.OG
  Härter im DG / Spitzboden
  erst nach vorheriger Freigabe der Bauleitung
Menge: 2470,000 m²

**9.2.10 Zulage Estrichbewehrung, kunststoffvergütete Glasfaser**
Katalog-Nr. 0080
Zulage zu den zuvor beschriebenen Estricharbeiten für die Verwendung von Estrichbewehrung anstelle unbewehrten Estrichs.

Zweck:  Verringerung der Schwindrisse; Erhöhung der Biegezugfestigkeit
Folgeleistung (baus.):  Fliesen-/Natursteinbelag/Parkett
Material:  kunststoffvergütete Glasfaser
Verbrauch:  ca. 1 kg/m3 Estrich
Estrichdicke:  bis 75 mm
Flächenlast:  ≤ 5 kN/m2

Einbauort:  alle Bereiche ausser DG
Gesamtes EG & gesamtes 1.OG
Menge: 2470,000 m²

**9.2.15 Zulage Estrich im Gefälle, 1-D**
Katalog-Nr. 0110
Zulage zum zuvor beschriebenen schwimmenden Estrich für die Ausführung im Gefälle anstelle horizontaler Ausbildung.

Leistungsbestandteile
- Dämmung ggf. als Gefälledämmung, EG-Decke ist schon schräg geplant
- Estrich in gleichmäßiger Stärke

Zweck:  Gefälle für Übergang Gebäude
Gefälle:  eindimensional, < 3 %
Toleranz:  DIN 18202, Tab. 3, Zeile 4

Einbauort:  Verbindungsgang
Menge: 40,000 m²

**9.2.20 Zulage händischer Anschliff**
Katalog-Nr. 0190
Zulage für das händische Ausschleifen von Rundungen, Profilen, Zwickeln und runden Kanten in vorerwähnten Estrich.

Vorleistung:  Estrich
Folgeleistung (baus.):  Bodenbeläge

Einbauort:  an Lüftungsrohren,
technischen Einbauten, Technikraum usw.

Diese Anschliffarbeiten werden im Zuge der Maler &
Bodenbelagsarbeiten abgerufen.

Gesonderte Anfahrten diesbezüglich werden
nicht gesondert vergütet.
Menge: 50,000 m²

**9.2.25 Aussparung, <0,10m2, Estrich**
Katalog-Nr. 0210
Aussparung in Estrich herstellen und nachträglich an durchdringende Bauteile anarbeiten.

Estrichart:  Zementestrich
Aussparungsgröße:  bis 0,10 m2
Konstruktionshöhe:  bis 285 mm

Einbauort:  nach Bedarf, gesamtes Gebäude
Menge: 40,000 St

**9.2.30 Aussparung, <0,50m2, Estrich**
Katalog-Nr. 0210
Aussparung in Estrich herstellen und nachträglich an durchdringende Bauteile anarbeiten.

Estrichart:  Zementestrich
Aussparungsgröße:  bis 0,50 m2
Konstruktionshöhe:  bis 285 mm

Einbauort:  nach Bedarf, gesamtes Gebäude
Menge: 20,000 St

**9.2.35 Schallschutztrennfuge mit Profil**
Katalog-Nr. 0240
Feldbegrenzungsfuge unterhalb von Türen mit Schallschutzanforderungen, mittels Bewegungsfugenprofil aus Hart-PVC mit integrierten Verankerungsstegen.

Zweck:  Schallentkopplung
Vorleistung:  Einbau mit Estrich auf Dämmung (schwimmend)
Folgeleistung (baus.):  Bodenbelag
Sichtbare Profilbreite:  10 mm
Profilhöhe:  wie Estrichdicke

Einbauort:  unter Türen Flur / Übergängen, usw.

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Menge: 40,000 m

**9.2.40 Dehnfugenprofil, PVC, H= bis zu 70 mm**
Katalog-Nr. 0310
Dehnfugenprofil mit integrierten Verankerungsstege in den zuvor beschriebenen Estrichboden auf Trennlage bzw. auf Dämmung einbauen, zur Einteilung in Teilflächen.

Zweck:  Rissvermeidung durch Unterteilung großer Belagsflächen, Teilflächengröße bis 200,00 m2
Material:  Hart-PVC
Profilhöhe:  je Estrichhöhe

Einbauort:  nach Angabe Bauleitung

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Menge: 20,000 m

**9.2.45 Dehnungsfuge aus Dämmstreifen**
Dehnfugen aus 10 - 15 mm Dämmstreifen MiWo ausführen

Einbauort: unter Türen ohne Materialwechsel z.B. Cluster, nach Angabe der Bauleitung
Menge: 100,000 m

**9.2.50 Bauwerkstrennfuge, Profil, B=30mm, V2A**
Katalog-Nr. 0250
Bauwerkstrennfuge aus Fugenprofil, mit gelochtem Befestigungswinkel und elastischer Einlage einschl. Anarbeiten an die Bodenbeläge und dauerelastische Versiegelung ( Chlorparaffine, KWS-Weichmacher < 0,1%, Lösemittel < 1% ).

Zweck:  statisch/konstruktive Bauwerkstrennung
Vorleistung:  Einbau mit Verbundestrich bzw. schwimmenden Estrichen
Folgeleistung (baus.):  Bodenbelag
Material:  Edelstahl
Belastbarkeit:  Fußgängerverkehr
Fugenbreite:  max. 30 mm
Horizontales Fugenspiel:  bis 10 mm
Vertikales Fugenspiel:  bis 10 mm
Profilhöhe:  wie Estrichdicke
Sichtbare Profilbreite:  35 mm
Farbe der Einlage:  grau, schwarz, nach Wahl des AG

Einbauort:  Übergänge Garderobe / Cluster im 1.OG
  ( Betondecke auf CLT-Decke )

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Menge: 10,000 m

**9.2.55 Fugen einschneiden**
Katalog-Nr. 0420
Fugen nachträglich in Estrich einschneiden und mit  Vergussmasse füllen.

Fugenbreite:  bis 10 mm
Fugentiefe:  bis 30 mm

Zeitpunkt: Kurzfristig vor Fussbodenbelagsarbeiten.

Eine gesonderte Anfahrt wird hierzu nicht vergütet.

Die Festlegung der Fugen kann erst direkt vor
Beginn der Parkettarbeiten erfolgen, da dann erst
die genaue Position festgelegt werden soll.
Menge: 120,000 m

**9.2.60 Zulage A1-Dämmung Brandschutztüren in EPS-Bereichen**
Zulage für die Ausführung der Bodendämmungen in A1 Mineralwoll-Dämmung, Schmelzpunkt > 1000°C
im Bereich der Brandschutztüren 50 cm vor & hinter der Tür gemäß Planung ( in den EPS-Bereichen)

Als Zulage zu o.g. Grundposition Estrich mit EPS-Dämmung.

ausgewähltes Material / Fabrikat:

.........................................................................
( vom AN auszufüllen )

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Menge: 30,000 m²

**9.2.65 Abstellwinkel, Stahl, H= bis 100mm**
Katalog-Nr. 0280
Abstellwinkel zum Einbau in Estrichbelägen, auf Betondecke montiert.

Leistungsumfang
- Stahlwinkel
- Außenecken, verschweißt
- Befestigung Klebeanker
- Höhenausgleich und -justage

Zweck:  Randschalung für Deckenränder, Podeste, Schächte etc.
Vorleistung (baus.):  Stb.-Bodenplatte/-Decke
Folgeleistung:  Estricharbeiten
Material:  Stahl, feuerverzinkt
Profil:  Winkelstahl
Schenkellängen:  für Estrichdicken bis 100 mm

Einbauort:  z.B. an Treppenlöchern

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
Die Ausführung ist grundsätzlich mit dem Schlosser hinsichtlich Platzbedarf & Ausführung abzustimmen.
Sollte konstruktiv die Position entfallen müssen, so entsteht hier kein gesonderter Vergütungsanspruch.
Menge: 21,000 m

**9.2.70 Nivellierausgleich, bis 5mm**
Katalog-Nr. 0050
Ausgleichs- bzw. Nivelliermasse als selbstverlaufende, kunststoffvergütete Zementmasse, vollflächig.

Leistungsbestandteile
- Entfernung loser Bestandteile (z. B. Staub, Öl, Anstrich- und Mörtelreste) und Reinigung
- mineralischer Haftgrund
- Ausgleichs- bzw. Nivelliermasse

Abrechnungshinweis: Der AN erstellt vor Ausführungsbeginn ein Aufmaß zu den mit Höhenausgleich zu belegenden Flächen, da der Umfang der Leistungserbringung nach Ausführungsende nicht mehr nachvollziehbar ist.
Die Anspruchsgrundlage des AN für die Vergütung ist nur dann gegeben, wenn der AG das Aufmaß des AN rechtzeitig vor der Ausführung zur Prüfung vorliegen hat, andernfalls ist der Vergütungsanspruch des AN mangels Nachvollziehbarkeit verwirkt.

Zweck:  Toleranzausgleich
Vorleistung:  Beton- bzw. Zementestrichflächen
Folgeleistung:  Bodenbelag aus Naturwerkstein
Druckfestigkeit:  C25 gem. DIN EN 13813
Ausgleichsstärke:  bis 5 mm, i. M. 4 mm

Ortsangabe:  falls erforderlich
Menge: 50,000 m²

**9.2.75 Mehrstärken, CT, d=5mm**
Katalog-Nr. 0010
Differenzpreis für Mehrstärken des zuvor beschriebenen Zementestrichs CT von je 5 mm.

Abrechnungshinweis: Der AN erstellt ein Messprotokoll über erforderliche Mehrstärken mit Messraster 50x50 cm und legt dieses dem AG rechtzeitig vor Beginn der Ausführung zur Prüfung und Freigabe als Grundlage seines Vergütungsanspruchs vor!
Menge: 100,000 m²

**9.2.80 Mehrstärken, CT, d=10mm**
Katalog-Nr. 0020
Differenzpreis für Mehrstärken des zuvor beschriebenen Zementestrichs CT von je 10 mm.

Abrechnungshinweis: Der AN erstellt ein Messprotokoll über erforderliche Mehrstärken mit Messraster 50x50 cm und legt dieses dem AG rechtzeitig vor Beginn der Ausführung zur Prüfung und Freigabe als Grundlage seines Vergütungsanspruchs vor!
Menge: 100,000 m²

**9.2.85 Facharbeiterstunden**
Stundensatz für Leistungen, welche nicht in den Positionen erfasst sind und nur auf ausdrückliche Anweisung der Bauleitung gegen Nachweis zur Ausführung kommen.

hier: Fachwerker
Menge: 24,000 h

**9.2.90 Helferstunden**
Stundensatz für Leistungen, welche nicht in den Positionen erfasst sind und nur auf ausdrückliche Anweisung der Bauleitung gegen Nachweis zur Ausführung kommen.

hier: Bauhelfer
Menge: 24,000 h
